# Automatización de riego de ajardinamiento vertical con cultivo semihidropónico en geoproductos, sistema "VERDTICAL"

- Propiedad del archivo: CYPE Ingenieros S.A.
- Formato: FIEBDC-3/2016
- Programa: Generador de precios de la construcción. CYPE Ingenieros, S.A.
- Fecha: 22/10/2024
- Divisa: EUR
- Costes indirectos: 3 %
- IVA: 21 %

## F Fachadas y particiones

### FJ Ajardinamientos verticales

#### FJG Riego

**FJG031** Ud Automatización de riego de ajardinamiento vertical con cultivo semihidropónico en geoproductos, sistema "VERDTICAL".
Automatización de riego de ajardinamiento vertical con cultivo semihidropónico en geoproductos, para exterior, con una superficie de entre 150 y 250 m², con sistema Loxone con protocolo de seguridad SSL y comunicación vía cable para control remoto, alojado en local técnico de instalaciones; compuesto de los siguientes elementos: unidad de control Loxone "VERDTICAL", para conexión de hasta 12 sensores y montaje sobre carril DIN; sensor de temperatura ambiente, sensor de humedad, sensor de presión, sensor de caudal y sensor de conductividad eléctrica con cable de conexión; estación meteorológica, elementos de control de la fertilización y monitorización de la calidad del agua.
Criterio de valoración económica: El precio no incluye la comprobación y el mantenimiento de las instalaciones.
Incluye: Instalación en la superficie de la pared. Conexionado eléctrico con las electroválvulas. Conexionado eléctrico con el transformador. Programación.
Criterio de medición de proyecto: Superficie medida según documentación gráfica de Proyecto, sin duplicar esquinas ni encuentros, deduciendo los huecos de superficie mayor de 5 m².
Criterio de medición de obra: Se medirá la superficie realmente ejecutada según especificaciones de Proyecto, sin duplicar esquinas ni encuentros, deduciendo los huecos de superficie mayor de 5 m².

| Código | Ud | Descripción | Rendimiento | Precio | Importe |
|---|---|---|---|---|---|
| mt48rsv011k | m² | Sistema para automatización de riego con fertilización y evacuación de aguas con vertido a la red de saneamiento, Loxone "VERDTICAL", con protocolo de seguridad SSL y comunicación vía cable para control remoto; compuesto de los siguientes elementos: unidad de control Loxone "VERDTICAL", para conexión de hasta 12 sensores y montaje sobre carril DIN; sensor de temperatura ambiente, sensor de humedad, sensor de presión, sensor de caudal y sensor de conductividad eléctrica con cable de conexión; estación meteorológica, elementos de control de la fertilización y monitorización de la calidad del agua, para una superficie ajardinada de entre 150 y 250 m², incluso software para control desde smartphone o tablet mediante la App Verdtical. (material) | 1 | 2892 | 2892.000 |
| mo003 | h | Oficial 1ª electricista. (mano de obra) | 1.537 | 22.74 | 34.951 |
| mo102 | h | Ayudante electricista. (mano de obra) | 1.537 | 20.98 | 32.246 |
| % | % | Costes directos complementarios | 2 % | 2959.197 | 59.184 |
|  |  | Costes directos |  |  | 3018.381 |
